# Placa de unión lateral metálica, referencia 64080041 de Pemsa. Protección: Black C8

- Propiedad del archivo: CONSTRUNARIO
- Formato: FIEBDC-3/2012
- Programa: Construnario Versión 3.51
- Fecha de los precios: 16/04/2024
- Divisa: EUR

**PEM64080041** u Placa de unión lateral metálica, referencia 64080041 de Pemsa. Protección: Black C8
Precio: 5.43
Pieza de unión lateral metálica en diversos sistemas de protección para el montaje de distintos tramos de bandeja de rejilla Rejiband®. Excelente ajuste con máximos valores de carga, asegurando la resistencia mecánica de la unión y la continuidad eléctrica, según norma IEC61537. Para el montaje, de bandejas, se instala la placa de unión en el lateral de la bandeja y se conecta mediante la fijación Rejiband®. Accesorio para el montaje de bandejas Rejiband®, fabricado en acero en distintos sistemas de protección. Con sistema de protección BK8 Código EAN: 8431927087515 Código ETIM 8.0: EC002413
