# Pieza de unión de acero, sistema click base, referencia 64080046 de la gama rejiband de Pemsa. 4 mm. Protección: Black C8

- Propiedad del archivo: CONSTRUNARIO
- Formato: FIEBDC-3/2012
- Programa: Construnario Versión 3.51
- Fecha de los precios: 16/04/2024
- Divisa: EUR

**PEM64080046** u Pieza de unión de acero, sistema click base, referencia 64080046 de la gama rejiband de Pemsa. 4 mm. Protección: Black C8
Precio: 11.02
Pieza de unión de acero para la conexión rápida mediante sistema click para bandejas Rejiband®. El conector click base se instala en la base de la bandeja fijando la unión entre tramos, siendo especialmente necesario a partir de 300 mm de ancho. Se monta en menos tiempo sin necesidad de herramientas, asegurando la resistencia mecánica de la unión y la continuidad eléctrica, según norma IEC61537. Amplia variedad de Sistemas de protección para facilitar la elección mas adecuada a cada instalación. Con sistema de protección BK8 Código EAN: 8431927094452 Código ETIM 8.0: EC002413
