# Kit fijación para conexión de bandejas de rejilla, 60x 60-2 M 6x18, referencia 64080058 de Pemsa. Protección: Black C8

- Propiedad del archivo: CONSTRUNARIO
- Formato: FIEBDC-3/2012
- Programa: Construnario Versión 3.51
- Fecha de los precios: 16/04/2024
- Divisa: EUR

**PEM64080058** u Kit fijación para conexión de bandejas de rejilla, 60x 60-2 M 6x18, referencia 64080058 de Pemsa. Protección: Black C8
Precio: 3.27
Kit fijación M6x18 para conexión de la bandeja de rejilla Rejiband® 60x60 mm con doble varilla en la base. Formado por dos piezas, tornillo cabeza phillips y placa que ajusta sobre las varillas. Fabricada en Acero y disponible en varios Sistemas de protección. Con sistema de protección BK8 Código EAN: 8431927096944 Código ETIM 8.0: EC001005
