# Pieza de unión metálica para creación de curvas, referencia 64080072 de la gama rejiband de Pemsa. Protección: Black C8

- Propiedad del archivo: CONSTRUNARIO
- Formato: FIEBDC-3/2012
- Programa: Construnario Versión 3.51
- Fecha de los precios: 16/04/2024
- Divisa: EUR

**PEM64080072** u Pieza de unión metálica para creación de curvas, referencia 64080072 de la gama rejiband de Pemsa. Protección: Black C8
Precio: 3.60
Pieza de unión metálica con sistema click de conexión rápida para creación de curvas con las bandejas Rejiband®. La unión Rejiband® permite la unión de bandejas sin tornillos. Se coloca en el interior de la curva, uniendo las bandejas sin necesidad de herramientas específicas de montaje, facilitando así su instalación. Fabricada en acero, se suministra en diversos Sistemas de protección. Con sistema de protección BK8 Código EAN: 8431927087522 Código ETIM 8.0: EC002413
