# Soporte para el montaje de luminaria y caja, referencia 67010030 de Pemsa. Protección: EZ

- Propiedad del archivo: CONSTRUNARIO
- Formato: FIEBDC-3/2012
- Programa: Construnario Versión 3.51
- Fecha de los precios: 16/04/2024
- Divisa: EUR

**PEM67010030** u Soporte para el montaje de luminaria y caja, referencia 67010030 de Pemsa. Protección: EZ
Precio: 14.92
Soporte para el montaje de luminarias y/o cajas mediante el sistema click de conexión rápida sin tornillos a las bandejas Rejiband®, manteniendo la continuidad eléctrica según norma IEC61537. Es apto para Rejiband® de alas 35 y 60 y todos los anchos excepto 150 mm. Soporte fabricado en acero, en distintos Sistemas de protección. Con sistema de protección EZ Código EAN: 8431927044662 Código ETIM 8.0: EC001004
