# Suspensión central para montaje a techo, referencia 67010046 de Pemsa. M8/10. Protección: EZ

- Propiedad del archivo: CONSTRUNARIO
- Formato: FIEBDC-3/2012
- Programa: Construnario Versión 3.51
- Fecha de los precios: 16/04/2024
- Divisa: EUR

**PEM67010046** u Suspensión central para montaje a techo, referencia 67010046 de Pemsa. M8/10. Protección: EZ
Precio: 2.56
Suspensión central para montaje a techo de bandeja de rejilla Rejiband® con anchos de 100 a 200 mm con una sola varilla para instalaciones interiores, en M6, M8 y M10. Facilita el tendido de cables y economiza el tiempo de instalación al montarlo mediante una varilla y sus respectivas tuercas. Disponible en diversos Sistemas de protección. Código EAN: 8431927012654 Código ETIM 8.0: EC001003
