# Kit unión para la conexión de bandejas Pemsaband®, referencia 67010093 de Pemsa. M6. Protección: EZ

- Propiedad del archivo: CONSTRUNARIO
- Formato: FIEBDC-3/2012
- Programa: Construnario Versión 3.51
- Fecha de los precios: 16/04/2024
- Divisa: EUR

**PEM67010093** u Kit unión para la conexión de bandejas Pemsaband®, referencia 67010093 de Pemsa. M6. Protección: EZ
Precio: 0.74
Kit unión para la conexión de bandejas Pemsaband® y sus accesorios. Se compone por un tornillo de cabeza DIN603 M6x12 y una tuerca arandela M6 fabricados en acero y en Sistemas de protección EZ y GC. Apto para todos los tamaños de las bandejas Pemsaband®. Código EAN: 8431927080516 Código ETIM 8.0: EC003861
