# Varilla metálica roscada, referencia 67010140 de Pemsa. M6. Longitud: 500. Protección: EZ

- Propiedad del archivo: CONSTRUNARIO
- Formato: FIEBDC-3/2012
- Programa: Construnario Versión 3.51
- Fecha de los precios: 16/04/2024
- Divisa: EUR

**PEM67010140** u Varilla metálica roscada, referencia 67010140 de Pemsa. M6. Longitud: 500. Protección: EZ
Precio: 7.64
M 6, M 6x500 mm. Con sistema de protección EZ Código EAN: 8431927008626 Código ETIM 8.0: EC000028
