# Arandela metálica plana para montaje con tornillo y tuerca, referencia 67020061 de Pemsa. M10. Protección: EZ

- Propiedad del archivo: CONSTRUNARIO
- Formato: FIEBDC-3/2012
- Programa: Construnario Versión 3.51
- Fecha de los precios: 16/04/2024
- Divisa: EUR

**PEM67020061** u Arandela metálica plana para montaje con tornillo y tuerca, referencia 67020061 de Pemsa. M10. Protección: EZ
Precio: 0.66
Arandela metálica plana para montaje con tornillo y tuerca en la fijación de bandejas. M10. Disponible en M 8 y M10. Fabricado en acero con diversos Sistemas de protección. Con sistema de protección EZ Código EAN: 8431927008893 Código ETIM 8.0: EC000098
