# Tornillo cabeza hexagonal M10x35, referencia 67020077 de Pemsa. Protección: EZ

- Propiedad del archivo: CONSTRUNARIO
- Formato: FIEBDC-3/2012
- Programa: Construnario Versión 3.51
- Fecha de los precios: 16/04/2024
- Divisa: EUR

**PEM67020077** u Tornillo cabeza hexagonal M10x35, referencia 67020077 de Pemsa. Protección: EZ
Precio: 1.72
Tornillo metálico con cabeza hexagonal para la fijación de uniones, soportes y estructuras de raíles para instalaciones de bandejas. Tornillo de cabeza DIN603 M10x35 y una tuerca arandela M10. Disponible en M 8x15, M 8x20, M 8x35, M 8x65, M10x20, M10x35, M10x60. Fabricado en acero y diversos Sistemas de protección. Con sistema de protección EZ Código EAN: 8431927008930 Código ETIM 8.0: EC003861
