# Tornillo cabeza hexagonal M8x65, referencia 67020092 de Pemsa. Protección: EZ

- Propiedad del archivo: CONSTRUNARIO
- Formato: FIEBDC-3/2012
- Programa: Construnario Versión 3.51
- Fecha de los precios: 16/04/2024
- Divisa: EUR

**PEM67020092** u Tornillo cabeza hexagonal M8x65, referencia 67020092 de Pemsa. Protección: EZ
Precio: 1.55
Tornillo metálico con cabeza hexagonal para la fijación de uniones, soportes y estructuras de raíles para instalaciones de bandejas. Tornillo de cabeza DIN603 M 8x65 y una tuerca arandela M 8. Disponible en M 8x15, M 8x20, M 8x35, M 8x65, M10x20, M10x35, M10x60. Fabricado en acero y diversos Sistemas de protección. Con sistema de protección EZ Código EAN: 8431927008985 Código ETIM 8.0: EC003861
