# Salida de plástico para fibra óptica de Pemsa. V0 negro

- Propiedad del archivo: CONSTRUNARIO
- Formato: FIEBDC-3/2012
- Programa: Construnario Versión 3.51
- Fecha de los precios: 06/05/2024
- Divisa: EUR

**PEM_67020139** u Salida de plástico para fibra óptica de Pemsa. V0 negro
Precio: 9.99
Pieza de plástico con sistema Click para montaje en la bandeja Rejiband® que facilita la salida del cableado sin producir daño ni estrangulamiento del mismo. Diseñado especialmente para la salida de cables de telecomunicaciones y/o fibra óptica protegiendo la curvatura del cable con Radio de curvatura < 50 mm. Código EAN: 8431927104441 Código ETIM 3.0: EC002407 Código ETIM 8.0: EC002407
