# Distanciador/pie click metálico, referencia 67020522 de Pemsa. Ancho: 200. Protección: PG

- Propiedad del archivo: CONSTRUNARIO
- Formato: FIEBDC-3/2012
- Programa: Construnario Versión 3.51
- Fecha de los precios: 16/04/2024
- Divisa: EUR

**PEM67020522** u Distanciador/pie click metálico, referencia 67020522 de Pemsa. Ancho: 200. Protección: PG
Precio: 17.59
Ala de alto 40 mm, Ancho 200 mm. Con sistema de protección PG Código EAN: 8431927066183 Código ETIM 8.0: EC000022
