# Tabique separador metálico sistema click, referencia 67020612 de Pemsa. 85 mm. Protección: PG

- Propiedad del archivo: CONSTRUNARIO
- Formato: FIEBDC-3/2012
- Programa: Construnario Versión 3.51
- Fecha de los precios: 16/04/2024
- Divisa: EUR

**PEM67020612** u Tabique separador metálico sistema click, referencia 67020612 de Pemsa. 85 mm. Protección: PG
Precio: 24.86
Tabique separador metálico con sistema click para separación de distintos tipos de cableado en bandejas Rejiband®, Pemsaband®, Megaband®. Ala de alto 85 mm. Disponible en varias alturas y en varios Sistemas de protección, favorece el apantallamiento entre cables de datos y de alimentación dentro de la misma instalación. Con sistema de protección PG Código EAN: 8431927017048 Código ETIM 8.0: EC001000
