# Accesorio para la salida de cable, referencia 67030016 de la gama rejiband de Pemsa. Protección: GC

- Propiedad del archivo: CONSTRUNARIO
- Formato: FIEBDC-3/2012
- Programa: Construnario Versión 3.51
- Fecha de los precios: 16/04/2024
- Divisa: EUR

**PEM67030016** u Accesorio para la salida de cable, referencia 67030016 de la gama rejiband de Pemsa. Protección: GC
Precio: 40.17
Accesorio para la salida de cables, de ángulo ajustable para la protección de cables de potencia y de datos en bandejas Rejiband®. Fabricada en acero, en Sistemas de protección PG y GC. Código EAN: 8431927092861 Código ETIM 8.0: EC000858
