# Soporte panel sándwich/pie metálico, referencia 67030020 de Pemsa. Clase: 6. Ancho: 45.Protección: PG

- Propiedad del archivo: CONSTRUNARIO
- Formato: FIEBDC-3/2012
- Programa: Construnario Versión 3.51
- Fecha de los precios: 16/04/2024
- Divisa: EUR

**PEM67030020** u Soporte panel sándwich/pie metálico, referencia 67030020 de Pemsa. Clase: 6. Ancho: 45.Protección: PG
Precio: 17.37
Elemento de soporte metálico para la instalación de la bandeja de rejilla Rejiband® a suelo, en dos medidas: 45 y 90 mm de ancho y en diversos Sistemas de protección. Ancho 45 mm. Sujeción a la bandeja mediante la fijación Rejiband®. Con sistema de protección GC Código EAN: 8431927046291 Código ETIM 8.0: EC000022
