# Suspensión central con sistema click, M8, referencia 67030043 de Pemsa. Protección: GC

- Propiedad del archivo: CONSTRUNARIO
- Formato: FIEBDC-3/2012
- Programa: Construnario Versión 3.51
- Fecha de los precios: 16/04/2024
- Divisa: EUR

**PEM67030043** u Suspensión central con sistema click, M8, referencia 67030043 de Pemsa. Protección: GC
Precio: 13.28
Suspensión central para montaje a techo de bandeja de rejilla Rejiband® en M6, M8 y M10. Facilita el tendido de cables y economiza el tiempo de instalación al montarlo mediante una única varilla y sus respectivas tuercas. Montaje rápido sobre la bandeja gracias al sistema Click de conexión sin tornillos. Con sistema de protección GC Código EAN: 8431927016003 Código ETIM 8.0: EC001003
