# Fijación techo orientable, referencia 67030061 de Pemsa. Protección: GC

- Propiedad del archivo: CONSTRUNARIO
- Formato: FIEBDC-3/2012
- Programa: Construnario Versión 3.51
- Fecha de los precios: 16/04/2024
- Divisa: EUR

**PEM67030061** u Fijación techo orientable, referencia 67030061 de Pemsa. Protección: GC
Precio: 17.93
Fijación soporte metálico orientable para el montaje a techo de bandejas de rejilla Rejiband® y bandejas de chapa Pemsaband® mediante una varilla roscada de M 8 o M10. Fácilita la orientación de la fijación al ángulo necesario en instalaciones eléctricas o de telecomunicaciones. Fabricada en acero y Sistema de protección GC. Código EAN: 8431927009135 Código ETIM 8.0: EC000896
