# Grapa de unión para el montaje de un rail a una viga, referencia 67030101 de Pemsa. Protección: GC

- Propiedad del archivo: CONSTRUNARIO
- Formato: FIEBDC-3/2012
- Programa: Construnario Versión 3.51
- Fecha de los precios: 16/04/2024
- Divisa: EUR

**PEM67030101** u Grapa de unión para el montaje de un rail a una viga, referencia 67030101 de Pemsa. Protección: GC
Precio: 31.71
Grapa de unión para el montaje de un rail a una viga, para la creación de estructuras de soportes en instalaciones de bandejas. Apto para railes de 41x21 mm y 41x41 mm. Fabricada en acero y con sistema de protección GC. Código EAN: 8431927009234 Código ETIM 8.0: EC010150
