# Soporte de unión articulada con ángulo variable de 0 a 40°, referencia 67030102 de Pemsa. Protección: GC

- Propiedad del archivo: CONSTRUNARIO
- Formato: FIEBDC-3/2012
- Programa: Construnario Versión 3.51
- Fecha de los precios: 16/04/2024
- Divisa: EUR

**PEM67030102** u Soporte de unión articulada con ángulo variable de 0 a 40°, referencia 67030102 de Pemsa. Protección: GC
Precio: 70.23
Soporte de unión articulada con ángulo variable de 0 a 40° para railes de 41x41 mm y 41x21 mm. Fabricado en acero, con sistema de protección GC Código EAN: 8431927045195 Código ETIM 8.0: EC000483
