# Rail metálico reforzado 41x82mm, referencia 67030157 de Pemsa. Clase: 6. Protección: GC

- Propiedad del archivo: CONSTRUNARIO
- Formato: FIEBDC-3/2012
- Programa: Construnario Versión 3.51
- Fecha de los precios: 16/04/2024
- Divisa: EUR

**PEM67030157** u Rail metálico reforzado 41x82mm, referencia 67030157 de Pemsa. Clase: 6. Protección: GC
Precio: 200.84
Rail metálico reforzado 41x82 mm de espesor 2,5 mm para soporte de bandejas de rejilla Rejiband®, bandejas de chapa Pemsaband® y bandejas de escalera Megaband® en la conducción de cableado. Ala de alto 82 mm, De espesor de 2.5 mm. Permite la construcción de estructuras en suspensión, a pared, estructuras de soporte varias, etc. Fabricado en acero y Sistema de protección GC. Código EAN: 8431927045201 Código ETIM 8.0: EC000386
