# Placa de soporte vertical para rail de 41x82 mm, referencia 67030164 de Pemsa. Protección: GC

- Propiedad del archivo: CONSTRUNARIO
- Formato: FIEBDC-3/2012
- Programa: Construnario Versión 3.51
- Fecha de los precios: 16/04/2024
- Divisa: EUR

**PEM67030164** u Placa de soporte vertical para rail de 41x82 mm, referencia 67030164 de Pemsa. Protección: GC
Precio: 119.14
Placa de soporte vertical para rail de 41x82 mm para creación de estructuras de soporte en instalaciones de bandejas. Ala de alto 82 mm. Se utiliza como soporte vertical para conexión de railes a suelo o a techo. Apto para railes de 41x21 mm y 41x41 mm. Fabricado en acero y Sistema de protección GC. Código EAN: 8431927045232 Código ETIM 8.0: EC001567
