# Pieza metálica de unión nº 9, en forma de T, referencia 67030203 de Pemsa. Protección: GC

- Propiedad del archivo: CONSTRUNARIO
- Formato: FIEBDC-3/2012
- Programa: Construnario Versión 3.51
- Fecha de los precios: 16/04/2024
- Divisa: EUR

**PEM67030203** u Pieza metálica de unión nº 9, en forma de T, referencia 67030203 de Pemsa. Protección: GC
Precio: 40.85
Pieza metálica de unión nº 9, en forma de T para el montaje de dos railes que se unen perpendicularmente como estructuras de soporte en instalaciones de bandejas. Apto para railes de 41x21 mm y 41x41 mm. Fabricada en acero y Sistema de protección GC. Código EAN: 8431927009272 Código ETIM 8.0: EC000483
