# Pieza metálica de unión nº 10 en forma de escuadra, referencia 67030212 de Pemsa. Protección: GC

- Propiedad del archivo: CONSTRUNARIO
- Formato: FIEBDC-3/2012
- Programa: Construnario Versión 3.51
- Fecha de los precios: 16/04/2024
- Divisa: EUR

**PEM67030212** u Pieza metálica de unión nº 10 en forma de escuadra, referencia 67030212 de Pemsa. Protección: GC
Precio: 24.27
Pieza metálica de unión nº 10 en forma de escuadra para el montaje de dos railes que se cruzan perpendicularmente como estructuras de soporte en instalaciones de bandejas. Apto para railes de 41x21 mm y 41x41 mm. Fabricada en acero y Sistema de protección GC. Código EAN: 8431927045287 Código ETIM 8.0: EC000483
