# Pieza de unión recta en U nº 2, referencia 67030214 de Pemsa. Protección: GC

- Propiedad del archivo: CONSTRUNARIO
- Formato: FIEBDC-3/2012
- Programa: Construnario Versión 3.51
- Fecha de los precios: 16/04/2024
- Divisa: EUR

**PEM67030214** u Pieza de unión recta en U nº 2, referencia 67030214 de Pemsa. Protección: GC
Precio: 43.14
Pieza de unión recta en U nº 2 para la conexión de railes. Apto para railes de 41x21 mm y 41x41 mm. Su forma en U aporta una mayor rigidez en la unión de railes. Fabricada en acero y Sistema de protección GC. Código EAN: 8431927045300 Código ETIM 8.0: EC000483
