# Distanciador/pie click metálico, referencia 67030520 de Pemsa. Ancho: 100. Protección: GC

- Propiedad del archivo: CONSTRUNARIO
- Formato: FIEBDC-3/2012
- Programa: Construnario Versión 3.51
- Fecha de los precios: 16/04/2024
- Divisa: EUR

**PEM67030520** u Distanciador/pie click metálico, referencia 67030520 de Pemsa. Ancho: 100. Protección: GC
Precio: 17.90
Ala de alto 40 mm, Ancho 100 mm. Con sistema de protección GC Código EAN: 8431927066206 Código ETIM 8.0: EC000022
