# Distanciador metálico, referencia 67030539 de Pemsa. Clase: 3. Ancho: 180. Protección: PG

- Propiedad del archivo: CONSTRUNARIO
- Formato: FIEBDC-3/2012
- Programa: Construnario Versión 3.51
- Fecha de los precios: 16/04/2024
- Divisa: EUR

**PEM67030539** u Distanciador metálico, referencia 67030539 de Pemsa. Clase: 3. Ancho: 180. Protección: PG
Precio: 16.48
Ancho 180 mm. Con sistema de protección PG Código EAN: 8431927009326 Código ETIM 8.0: EC000022
