# Distanciador metálico, referencia 67030540 de Pemsa. Clase: 3. Ancho: 350. Protección: PG

- Propiedad del archivo: CONSTRUNARIO
- Formato: FIEBDC-3/2012
- Programa: Construnario Versión 3.51
- Fecha de los precios: 16/04/2024
- Divisa: EUR

**PEM67030540** u Distanciador metálico, referencia 67030540 de Pemsa. Clase: 3. Ancho: 350. Protección: PG
Precio: 20.54
Ancho 350 mm. Con sistema de protección PG Código EAN: 8431927009333 Código ETIM 8.0: EC000022
