# Rail péndulo reforzado, referencia 67030647 de Pemsa. Longitud: 1000. Protección: PG

- Propiedad del archivo: CONSTRUNARIO
- Formato: FIEBDC-3/2012
- Programa: Construnario Versión 3.51
- Fecha de los precios: 16/04/2024
- Divisa: EUR

**PEM67030647** u Rail péndulo reforzado, referencia 67030647 de Pemsa. Longitud: 1000. Protección: PG
Precio: 59.37
Disponible hasta agotar existencias. Consultar disponibilidad Rail péndulo metálico con orificios en el extremo para soportación de bandejas de rejilla Rejiband® y bandejas de chapa Pemsaband®. Longitud de 1 metros. Permite adaptase a la inclinación del techo mediante el accesorio de suspensión rail péndulo. Fabricado en acero, disponible en longitudes de 500 mm y de 1000 mm, con Sistema de protección PG. Código EAN: 8431927009425 Código ETIM 8.0: EC000386
