# Distanciador/pie click metálico, referencia 67050520 de Pemsa. Ancho: 100. Protección: I304

- Propiedad del archivo: CONSTRUNARIO
- Formato: FIEBDC-3/2012
- Programa: Construnario Versión 3.51
- Fecha de los precios: 16/04/2024
- Divisa: EUR

**PEM67050520** u Distanciador/pie click metálico, referencia 67050520 de Pemsa. Ancho: 100. Protección: I304
Precio: 40.63
Ala de alto 40 mm, Ancho 100 mm. Con sistema de protección INOX, Acabado Acero Inoxidable AISI 304 Código EAN: 8431927078537 Código ETIM 8.0: EC000022
