# Tabique separador metálico sistema click, referencia 67050612 de Pemsa. 85 mm. Protección: Inox I304

- Propiedad del archivo: CONSTRUNARIO
- Formato: FIEBDC-3/2012
- Programa: Construnario Versión 3.51
- Fecha de los precios: 16/04/2024
- Divisa: EUR

**PEM67050612** u Tabique separador metálico sistema click, referencia 67050612 de Pemsa. 85 mm. Protección: Inox I304
Precio: 127.54
Tabique separador metálico con sistema click para separación de distintos tipos de cableado en bandejas Rejiband®, Pemsaband®, Megaband®. Ala de alto 85 mm. Disponible en varias alturas y en varios Sistemas de protección, favorece el apantallamiento entre cables de datos y de alimentación dentro de la misma instalación. Con sistema de protección INOX, Acabado Acero Inoxidable AISI 304 Código EAN: 8431927095527 Código ETIM 8.0: EC001000
