# Varilla metálica roscada, referencia 67060044 de Pemsa. M8. Longitud: 500. Protección: I316L

- Propiedad del archivo: CONSTRUNARIO
- Formato: FIEBDC-3/2012
- Programa: Construnario Versión 3.51
- Fecha de los precios: 16/04/2024
- Divisa: EUR

**PEM67060044** u Varilla metálica roscada, referencia 67060044 de Pemsa. M8. Longitud: 500. Protección: I316L
Precio: 49.33
M 8, M 8x500 mm. Con sistema de protección INOX, Acabado Acero Inoxidable AISI 316L Código EAN: 8431927016089 Código ETIM 8.0: EC000028
