# Tuerca rail metálica, referencia 67060058 de Pemsa. M108. Protección: I316L

- Propiedad del archivo: CONSTRUNARIO
- Formato: FIEBDC-3/2012
- Programa: Construnario Versión 3.51
- Fecha de los precios: 16/04/2024
- Divisa: EUR

**PEM67060058** u Tuerca rail metálica, referencia 67060058 de Pemsa. M108. Protección: I316L
Precio: 15.44
Tuerca metálica que junto con un tornillo de cabeza hexagonal, se coloca en railes, soportes y péndulos reforzados para la construcción de estructuras para bandejas de rejilla Rejiband®, bandejas de chapa Pemsaband® y bandejas de escalera Megaband®. M10. Disponible en M 6, M 8 y M10. Fabricado en acero y diversos Sistemas de protección. Con sistema de protección INOX, Acabado Acero Inoxidable AISI 316L Código EAN: 8431927018847 Código ETIM 8.0: EC000096
