# Arandela metálica plana para montaje con tornillo y tuerca, referencia 67060063 de Pemsa. M8. Protección: I316L

- Propiedad del archivo: CONSTRUNARIO
- Formato: FIEBDC-3/2012
- Programa: Construnario Versión 3.51
- Fecha de los precios: 16/04/2024
- Divisa: EUR

**PEM67060063** u Arandela metálica plana para montaje con tornillo y tuerca, referencia 67060063 de Pemsa. M8. Protección: I316L
Precio: 0.97
Arandela metálica plana para montaje con tornillo y tuerca en la fijación de bandejas. M 8. Disponible en M 8 y M10. Fabricado en acero con diversos Sistemas de protección. Con sistema de protección INOX, Acabado Acero Inoxidable AISI 316L Código EAN: 8431927018861 Código ETIM 8.0: EC000098
