# Distanciador click, referencia 67060562 de Pemsa. Medidas: 100x200. Protección: I316L

- Propiedad del archivo: CONSTRUNARIO
- Formato: FIEBDC-3/2012
- Programa: Construnario Versión 3.51
- Fecha de los precios: 16/04/2024
- Divisa: EUR

**PEM67060562** u Distanciador click, referencia 67060562 de Pemsa. Medidas: 100x200. Protección: I316L
Precio: 87.61
Ala de alto 100 mm, Ancho 200 mm. Con sistema de protección INOX, Acabado Acero Inoxidable AISI 316L Código EAN: 8431927094919 Código ETIM 8.0: EC000022
