# Distanciador click, referencia 67060564 de Pemsa. Medidas: 100x300. Protección: I316L

- Propiedad del archivo: CONSTRUNARIO
- Formato: FIEBDC-3/2012
- Programa: Construnario Versión 3.51
- Fecha de los precios: 16/04/2024
- Divisa: EUR

**PEM67060564** u Distanciador click, referencia 67060564 de Pemsa. Medidas: 100x300. Protección: I316L
Precio: 115.44
Ala de alto 100 mm, Ancho 300 mm. Con sistema de protección INOX, Acabado Acero Inoxidable AISI 316L Código EAN: 8431927094926 Código ETIM 8.0: EC000022
