# Soporte para el montaje de luminaria y caja, referencia 67080030 de Pemsa. Protección: BK8

- Propiedad del archivo: CONSTRUNARIO
- Formato: FIEBDC-3/2012
- Programa: Construnario Versión 3.51
- Fecha de los precios: 16/04/2024
- Divisa: EUR

**PEM67080030** u Soporte para el montaje de luminaria y caja, referencia 67080030 de Pemsa. Protección: BK8
Precio: 20.20
Soporte para el montaje de luminarias y/o cajas mediante el sistema click de conexión rápida sin tornillos a las bandejas Rejiband®, manteniendo la continuidad eléctrica según norma IEC61537. Es apto para Rejiband® de alas 35 y 60 y todos los anchos excepto 150 mm. Soporte fabricado en acero, en distintos Sistemas de protección. Con sistema de protección BK8 Código EAN: 8431927087539 Código ETIM 8.0: EC001004
