# Varilla metálica roscada, referencia 67080045 de Pemsa. M8. Longitud: 1000. Protección: Black C8

- Propiedad del archivo: CONSTRUNARIO
- Formato: FIEBDC-3/2012
- Programa: Construnario Versión 3.51
- Fecha de los precios: 16/04/2024
- Divisa: EUR

**PEM67080045** u Varilla metálica roscada, referencia 67080045 de Pemsa. M8. Longitud: 1000. Protección: Black C8
Precio: 16.61
M 8, M 8x1000 mm. Con sistema de protección BK8 Código EAN: 8431927093578 Código ETIM 8.0: EC000028
