# Suspensión central para montaje a techo, referencia 67060046 de Pemsa. M8/M10. Protección: Black C8

- Propiedad del archivo: CONSTRUNARIO
- Formato: FIEBDC-3/2012
- Programa: Construnario Versión 3.51
- Fecha de los precios: 16/04/2024
- Divisa: EUR

**PEM67080046** u Suspensión central para montaje a techo, referencia 67060046 de Pemsa. M8/M10. Protección: Black C8
Precio: 4.17
Suspensión central para montaje a techo de bandeja de rejilla Rejiband® con anchos de 100 a 200 mm con una sola varilla para instalaciones interiores, en M6, M8 y M10. Facilita el tendido de cables y economiza el tiempo de instalación al montarlo mediante una varilla y sus respectivas tuercas. Disponible en diversos Sistemas de protección. Código EAN: 8431927087553 Código ETIM 8.0: EC001003
