# Accesorio metálico polivante para diferentes tipos de uniones, referencia 67080053 de Pemsa. Protección: Black C8

- Propiedad del archivo: CONSTRUNARIO
- Formato: FIEBDC-3/2012
- Programa: Construnario Versión 3.51
- Fecha de los precios: 16/04/2024
- Divisa: EUR

**PEM67080053** u Accesorio metálico polivante para diferentes tipos de uniones, referencia 67080053 de Pemsa. Protección: Black C8
Precio: 15.31
Accesorio metálico polivalente destinado a la unión de diferentes tramos rectos, confección de curvas u otros accesorios de de la bandeja de rejilla Rejiband®. Se fija a la bandeja u accesorios mediante tornillos, asegurando la resistencia mecánica de la unión y la continuidad eléctrica, según norma IEC61537. Fabricado en acero y en Sistemas de protección diversos. Con sistema de protección BK8 Código EAN: 8431927088291 Código ETIM 8.0: EC002413
