# Portaetiqueta de plástico para identificación, referencia 68000020 de Pemsa

- Propiedad del archivo: CONSTRUNARIO
- Formato: FIEBDC-3/2012
- Programa: Construnario Versión 3.51
- Fecha de los precios: 16/04/2024
- Divisa: EUR

**PEM68000020** u Portaetiqueta de plástico para identificación, referencia 68000020 de Pemsa
Precio: 4.02
Portaetiqueta de plástico en color rojo rotublable para identificación de los diferentes circuitos de cables en instalaciones de bandejas portacables. Se instala sobre el tabique separador. Código EAN: 8431927017017 Código ETIM 8.0: EC002935
