# Tapón final para la protección de railes, referencia 68000075 de Pemsa. Ala: 21

- Propiedad del archivo: CONSTRUNARIO
- Formato: FIEBDC-3/2012
- Programa: Construnario Versión 3.51
- Fecha de los precios: 16/04/2024
- Divisa: EUR

**PEM68000075** u Tapón final para la protección de railes, referencia 68000075 de Pemsa. Ala: 21
Precio: 2.47
Tapón final para la protección de railes 41x21 y 41x41 mm con sistema de presión. Fabricado en material plástico, color negro. Código EAN: 8431927045348 Código ETIM 8.0: EC000475
