# Accesorio destinado al soporte de la bandeja de rejilla de la gama rejiband® de Pemsa. V0 negro

- Propiedad del archivo: CONSTRUNARIO
- Formato: FIEBDC-3/2012
- Programa: Construnario Versión 3.51
- Fecha de los precios: 06/05/2024
- Divisa: EUR

**PEM_68000160** u Accesorio destinado al soporte de la bandeja de rejilla de la gama rejiband® de Pemsa. V0 negro
Precio: 10.19
Accesorio Rejiband® destinado al soporte de la bandeja de rejilla Rejiband® en instalaciones en suelos técnicos con altura de 40 mm. Montaje a presión gracias al sistema Click que permite una rápida instalación sobre Rejiband®. Fabricado en poliestireno
