# Curva 90º sistema click, referencia 70020115 de Pemsa. 35x150. Protección: PG

- Propiedad del archivo: CONSTRUNARIO
- Formato: FIEBDC-3/2012
- Programa: Construnario Versión 3.51
- Fecha de los precios: 16/04/2024
- Divisa: EUR

**PEM70020115** u Curva 90º sistema click, referencia 70020115 de Pemsa. 35x150. Protección: PG
Precio: 86.66
Accesorio fabricado en acero de sistema click para la creación de una curva de 90° con la bandeja Pemsaband® e Inducanal® en la instalación de cableado disponible en múltiples Sistemas de protección. Ala de alto 35 mm, Ancho 150 mm, Ángulo de 90 º. Con sistema de protección PG Código EAN: 8431927037053 Código ETIM 8.0: EC002400
