# Esquina universal metálica polivalente, referencia 70021200 de Pemsa. Ala: 60. Protección: PG

- Propiedad del archivo: CONSTRUNARIO
- Formato: FIEBDC-3/2012
- Programa: Construnario Versión 3.51
- Fecha de los precios: 16/04/2024
- Divisa: EUR

**PEM70021200** u Esquina universal metálica polivalente, referencia 70021200 de Pemsa. Ala: 60. Protección: PG
Precio: 27.76
Esquina universal metálica polivalente para bandejas Pemsaband® e Inducanal® que permite la creación de diferentes accesorios, curvas, derivaciones, reducciones, etc. Ala de alto 60 mm. Montaje de conexión rápida mediante el sistema click, sin uniones. Fabricado en acero, en diversos tamaños y Sistemas de protección. Con sistema de protección PG Código EAN: 8431927046116 Código ETIM 8.0: EC002400
