# Derivación T metálica sistema click, referencia 70022130 de Pemsa. 35x300. Protección: PG

- Propiedad del archivo: CONSTRUNARIO
- Formato: FIEBDC-3/2012
- Programa: Construnario Versión 3.51
- Fecha de los precios: 16/04/2024
- Divisa: EUR

**PEM70022130** u Derivación T metálica sistema click, referencia 70022130 de Pemsa. 35x300. Protección: PG
Precio: 172.17
Accesorio metálico para la construcción de una derivación en T en cualquier punto de la bandejas Pemsaband® e Inducanal® . Ala de alto 35 mm, Ancho 300 mm. La derivación en T Pemsaband® se utiliza para crear una derivación en forma de T , transformando una línea de distribución de cables en dos vías separadas. Montaje de conexión rápida mediante el sistema click, sin uniones. Fabricado en acero en diversos tamaños y Sistemas de protección. Con sistema de protección PG Código EAN: 8431927037237 Código ETIM 8.0: EC001544
