# Pieza metálica de derivación en T click, referencia 70023420 de Pemsa. 100x200. Protección: PG

- Propiedad del archivo: CONSTRUNARIO
- Formato: FIEBDC-3/2012
- Programa: Construnario Versión 3.51
- Fecha de los precios: 16/04/2024
- Divisa: EUR

**PEM70023420** u Pieza metálica de derivación en T click, referencia 70023420 de Pemsa. 100x200. Protección: PG
Precio: 91.51
Pieza metálica de derivación en T para bandejas Pemsaband® e Inducanal®. Ala de alto 100 mm, Ancho 200 mm. Facilita la construcción de una bifurcación en forma de T en cualquier punto, aunque tengan distinto ancho. Montaje de conexión rápida mediante el sistema click, sin uniones. Fabricada en acero, dispone de diversos tamaños y Sistemas de protección. Con sistema de protección PG Código EAN: 8431927045959 Código ETIM 8.0: EC001006
