# Accesorio metalico para crear una derivación, referencia 70027150 de Pemsa. Ancho: 150. Protección: PG

- Propiedad del archivo: CONSTRUNARIO
- Formato: FIEBDC-3/2012
- Programa: Construnario Versión 3.51
- Fecha de los precios: 16/04/2024
- Divisa: EUR

**PEM70027150** u Accesorio metalico para crear una derivación, referencia 70027150 de Pemsa. Ancho: 150. Protección: PG
Precio: 67.69
Accesorio metálico para crear una derivación vertical de una bandeja Rejiband® a otra Pemsaband®. Disponible en dos tamaños y dos sistemas de protección. Con sistema de protección PG Código EAN: 8431927044266 Código ETIM 8.0: EC002397
