# Curva metálica ajustable click, referencia 70028110 de Pemsa. 60x100. Protección: PG

- Propiedad del archivo: CONSTRUNARIO
- Formato: FIEBDC-3/2012
- Programa: Construnario Versión 3.51
- Fecha de los precios: 16/04/2024
- Divisa: EUR

**PEM70028210** u Curva metálica ajustable click, referencia 70028110 de Pemsa. 60x100. Protección: PG
Precio: 86.69
Curva metálica ajustable para realizar distintos ángulos con diferentes grados en una instalación eléctrica con bandejas Pemsaband® e Inducanal®. Ala de alto 60 mm, Ancho 100 mm. Permite crear ángulos de 0 a 90°. Montaje de conexión rápida mediante el sistema click, sin uniones. Fabricado en acero, en diversos tamaños y Sistemas de protección. Con sistema de protección PG Código EAN: 8431927043870 Código ETIM 8.0: EC002400
