# Derivación T metálica sistema click, referencia 70032115 de Pemsa. 35x150. Protección: GC

- Propiedad del archivo: CONSTRUNARIO
- Formato: FIEBDC-3/2012
- Programa: Construnario Versión 3.51
- Fecha de los precios: 16/04/2024
- Divisa: EUR

**PEM70032115** u Derivación T metálica sistema click, referencia 70032115 de Pemsa. 35x150. Protección: GC
Precio: 160.62
Accesorio metálico para la construcción de una derivación en T en cualquier punto de la bandejas Pemsaband® e Inducanal® . Ala de alto 35 mm, Ancho 150 mm. La derivación en T Pemsaband® se utiliza para crear una derivación en forma de T , transformando una línea de distribución de cables en dos vías separadas. Montaje de conexión rápida mediante el sistema click, sin uniones. Fabricado en acero en diversos tamaños y Sistemas de protección. Con sistema de protección GC Código EAN: 8431927038173 Código ETIM 8.0: EC001544
